# Alicatat amb peces ceràmiques especials de tipus llistell

- Propietat de l'arxiu: CYPE INGENIEROS, S.A.
- Format: FIEBDC-3/2002
- Divisa: EUR
- Costos indirectes: 3.00 %
- IVA: 21.00 %

**RAG021** m Alicatat amb peces ceràmiques especials de tipus llistell, sanefa o d'altres "LEVANTINA", de 1 cm d'amplada, 5 €/m, col·locades en paraments interiors amb morter de ciment M-5, sense junt (separació entre 1,5 i 3 mm).
Subministrament i col·locació d'enrajolat amb peces ceràmiques especials de tipus llistell, sanefa o d'altres "LEVANTINA", de 1 cm d'amplada, 5 €/m, rebudes amb morter de ciment M-5, estesa sobre tota la cara posterior de la peça i ajustat a punta de paleta, reblen amb el mateix morter els buits que poguessin quedar; tot allò prèvia preparació del parament suport amb un esquitxat amb morter de ciment fluït. Rejuntat amb morter de juntes de ciment, CG1, per a junta mínima (entre 1,5 i 3 mm), amb la mateixa tonalitat de les peces. Inclús p/p de talls, rematades, junts i peces especials.
Inclou: Preparació de la part de formigó del parament base amb un esquitxat previ amb morter de ciment diluït. Amerat de les peces abans de la seva col·locació per immersió en aigua. Replanteig i col·locació de les peces. Rejuntat. Neteja del parament.
Criteri d'amidament de projecte: Longitud mesurada segons documentació gràfica de Projecte, sense incloure buits de portes. No s'ha incrementat l'amidament per trencaments i retallades, ja que en la descomposició s'ha considerat un 5% més de peces.
Criteri de mesura d'obra: Es mesurarà la longitud realment executada segons especificacions de Projecte.

| Codi | Ut | Descripció | Rendiment | Preu | Import |
|---|---|---|---|---|---|
| mt09mor010c | m³ | Morter de ciment CEM II/B-P 32,5 N tipus M-5, confeccionat en obra con 250 kg/m³ de ciment i una proporció en volum 1/6. (material) | 0.001 | 115.30 | 0.12 |
| mt12pcl040a500 | m | Peça ceràmica especial "LEVANTINA", de 1 cm d'ample, per enrajolats, 5,00€/m. (material) | 1.050 | 5.00 | 5.25 |
| mt09mcr060c | kg | Morter de juntes de ciment, CG1, per a junta mínima entre 1,5 i 3 mm, segons UNE-EN 13888. (material) | 0.100 | 0.70 | 0.07 |
| mo024 | h | Oficial 1ª enrajolador. (mà d'obra) | 0.127 | 23.30 | 2.96 |
| mo062 | h | Ajudant enrajolador. (mà d'obra) | 0.127 | 20.68 | 2.63 |
| % | % | Costos directes complementaris | 2 % | 11.03 | 0.22 |
|  |  | Costos directes |  |  | 11.25 |
