# Entornpeu de dos peces de marbre Amarillo Marés amb la qualitat exigida pel mètode de classificació de "LEVANTINA", acabat buixardat, rebut amb morter de ciment M-5

- Propietat de l'arxiu: CYPE INGENIEROS, S.A.
- Format: FIEBDC-3/2002
- Divisa: EUR
- Costos indirectes: 3.00 %
- IVA: 21.00 %

## R Revestiments i extrasdossats

### RE Escales

#### REP De pedra natural

**REP021** U Entornpeu de dos peces de marbre Amarillo Marés amb la qualitat exigida pel mètode de classificació de "LEVANTINA", acabat buixardat, rebut amb morter de ciment M-5.
Subministrament i col·locació d'entornpeu de dos peces de marbre Amarillo Marés amb la qualitat exigida pel mètode de classificació de "LEVANTINA", acabat buixardat, cara i cantells polits, rebut amb morter de ciment M-5, en escala amb esglaonat prèviament revestit (no inclòs en aquest preu). Inclús rejuntat amb morter de juntes de ciment, CG1, per a junta mínima (entre 1,5 i 3 mm), amb la mateixa tonalitat de les peces.
Inclou: Replanteig i traçat del entornpeu. Tall de les peces. Humectació del suport. Col·locació de l'entornpeu. Reomplert de junts. Neteja.
Criteri d'amidament de projecte: Nombre d'unitats previstes, segons documentació gràfica de Projecte.
Criteri de mesura d'obra: Es mesurarà el nombre d'unitats realment executades segons especificacions de Projecte.

| Codi | Ut | Descripció | Rendiment | Preu | Import |
|---|---|---|---|---|---|
| mt18pzl130aaa | U | Entornpeu de dos peces de marbre Amarillo Marés amb la qualitat exigida pel mètode de classificació de "LEVANTINA", acabat buixardat, color gris groguenc, procedent de Carravasa en La Romana, Alicante. (material) | 1.000 | 7.90 | 7.90 |
| mt09mor010c | m³ | Morter de ciment CEM II/B-P 32,5 N tipus M-5, confeccionat en obra con 250 kg/m³ de ciment i una proporció en volum 1/6. (material) | 0.007 | 115.30 | 0.81 |
| mt09mcr060c | kg | Morter de juntes de ciment, CG1, per a junta mínima entre 1,5 i 3 mm, segons UNE-EN 13888. (material) | 0.002 | 0.70 | 0.00 |
| op00sie030 |  | Serra de disc de diamant, per a taula de treball, de tall humit. | 1.000 | 0.00 | 0.00 |
| mo061 | h | Ajudant enrajolador. (mà d'obra) | 0.179 | 20.68 | 3.70 |
| % | % | Costos directes complementaris | 2 % | 12.41 | 0.25 |
|  |  | Costos directes |  |  | 12.66 |
