# Revestiment d'esglaonat

- Propietat de l'arxiu: CYPE INGENIEROS, S.A.
- Format: FIEBDC-3/2002
- Divisa: EUR
- Costos indirectes: 3.00 %
- IVA: 21.00 %

## R Revestiments i extrasdossats

### RE Escales

#### REP De pedra natural

**REP030** U Revestiment d'esglaonat, en escala de 100 cm d'ample, mitjançant folrat format per esglaó amb forma recta, de marbre Amarillo Marés amb la qualitat exigida pel mètode de classificació de "LEVANTINA", acabat buixardat, color gris groguenc, amb una mida màxima d'estesa de 150x33x3 cm i de contrapetja de 150x15x2 cm, amb entornpeu de dos peces de marbre Amarillo Marés amb la qualitat exigida pel mètode de classificació de "LEVANTINA", acabat buixardat, color gris groguenc, rebut amb morter de ciment M-5.
Subministrament i col·locació de revestiment d'esglaonat en escala de 100 cm d'ample, mitjançant el muntatge dels següents elements: esglaó amb forma recta, de marbre Amarillo Marés amb la qualitat exigida pel mètode de classificació de "LEVANTINA", acabat buixardat, color gris groguenc, amb una mida màxima d'estesa de 150x33x3 cm i de contrapetja de 150x15x2 cm de 3 i 2 cm de gruix respectivament, cara i cantells polits; amb entornpeu de dos peces de marbre Amarillo Marés amb la qualitat exigida pel mètode de classificació de "LEVANTINA", acabat buixardat, color gris groguenc, cara i cantells polits, rebut tot això amb morter de ciment M-5, col·locat sobre un esglaonat previ (no inclòs en aquest preu). Inclús rejuntat amb morter de juntes de ciment, CG1, per a junta mínima (entre 1,5 i 3 mm), amb la mateixa tonalitat de les peces.
Inclou: Replanteig i traçat d'esteses, davanters i entornpeus. Tall de les peces i formació d'encaixos en cantonades i racons. Humectació de l'esglaonat. Col·locació amb morter del davanter i estesa del primer esglaó. Estesa de cordills. Col·locació, en sentit ascendent, de davanters i esteses. Comprovació de la seva planitud i correcta posició. Col·locació de l'entornpeu. Reomplert de junts. Neteja del tram.
Criteri d'amidament de projecte: Nombre d'unitats previstes, segons documentació gràfica de Projecte.
Criteri de mesura d'obra: Es mesurarà el nombre d'unitats realment executades segons especificacions de Projecte.

| Codi | Ut | Descripció | Rendiment | Preu | Import |
|---|---|---|---|---|---|
| mt18pzl031aaaa | U | Esglaó amb forma recta, de marbre Amarillo Marés amb la qualitat exigida pel mètode de classificació de "LEVANTINA", acabat buixardat, color gris groguenc, amb una mida màxima d'estesa de 150x33x3 cm i de contrapetja de 150x15x2 cm, procedent de Carravasa en La Romana, Alicante. (material) | 1.000 | 19.78 | 19.78 |
| mt18pzl130aaa | U | Entornpeu de dos peces de marbre Amarillo Marés amb la qualitat exigida pel mètode de classificació de "LEVANTINA", acabat buixardat, color gris groguenc, procedent de Carravasa en La Romana, Alicante. (material) | 1.000 | 7.90 | 7.90 |
| mt09mor010c | m³ | Morter de ciment CEM II/B-P 32,5 N tipus M-5, confeccionat en obra con 250 kg/m³ de ciment i una proporció en volum 1/6. (material) | 0.020 | 115.30 | 2.31 |
| mt09mcr060c | kg | Morter de juntes de ciment, CG1, per a junta mínima entre 1,5 i 3 mm, segons UNE-EN 13888. (material) | 0.150 | 0.70 | 0.11 |
| op00sie030 |  | Serra de disc de diamant, per a taula de treball, de tall humit. | 1.000 | 0.00 | 0.00 |
| mo023 | h | Oficial 1ª enrajolador. (mà d'obra) | 0.729 | 23.30 | 16.99 |
| mo061 | h | Ajudant enrajolador. (mà d'obra) | 0.729 | 20.68 | 15.08 |
| mo113 | h | Peó ordinari construcció. (mà d'obra) | 0.729 | 19.47 | 14.19 |
| % | % | Costos directes complementaris | 2 % | 76.36 | 1.53 |
|  |  | Costos directes |  |  | 77.89 |
