# Alicatat amb rajoles de gres porcellànic de gran format

- Propietat de l'arxiu: CYPE INGENIEROS, S.A.
- Format: FIEBDC-3/2002
- Divisa: EUR
- Costos indirectes: 3.00 %
- IVA: 21.00 %

**RAG041** m² Alicatat amb rajoles de gres porcellànic de gran format, Lámina Porcelánica Techlam® "LEVANTINA", de 3000x1000 mm i 3 mm d'espessor, sèrie Basic, model Antracita, acabat brillant, col·locades sobre una superfície suport de morter de ciment o formigó, en parament interior, mitjançant adhesiu de ciment millorat, C2 gris, morter de juntes de ciment amb resistència elevada a l'abrasió i absorció d'aigua reduïda, CG2, per a junta mínima (entre 1,5 i 3 mm), amb la mateixa tonalitat de les peces; cantoneres de PVC.
Subministrament i col·locació d'enrajolat amb rajoles de gres porcellànic de gran format, Lámina Porcelánica Techlam® "LEVANTINA", de 3000x1000 mm i 3 mm d'espessor, sèrie Basic, model Antracita, acabat brillant, rebudes amb adhesiu de ciment millorat, C2 sense cap característica addicional, color gris, estès amb plana sobre superfície suport, en parament interior. Fins i tot p/p de preparació de la superfície suport de morter de ciment o formigó, replanteig, talls, cantoneres de PVC, creuetes de PVC i junts; rejuntat amb morter de juntes de ciment amb resistència elevada a l'abrasió i absorció d'aigua reduïda, CG2, per a junta mínima (entre 1,5 i 3 mm), amb la mateixa tonalitat de les peces; acabat i neteja final.
Inclou: Preparació de la superfície suport. Replanteig de nivells i disposició de rajoles. Col·locació de mestres o regles. Preparació i aplicació de l'adhesiu. Formació de juntes de moviment. Col·locació de les creuetes. Col·locació de les rajoles. Execució de cantonades. Rejuntat de rajoles. Acabat i neteja final.
Criteri d'amidament de projecte: Superfície mesurada segons documentació gràfica de Projecte, deduint els buits de superfície major de 3 m². No s'ha incrementat l'amidament per trencaments i retallades, ja que en la descomposició s'ha considerat un 5% més de peces.
Criteri de mesura d'obra: Es mesurarà la superfície realment executada segons especificacions de Projecte, deduint els buits de superfície major de 3 m².

| Codi | Ut | Descripció | Rendiment | Preu | Import |
|---|---|---|---|---|---|
| mt09mcr021m | kg | Adhesiu de ciment millorat, C2 segons UNE-EN 12004, color gris. (material) | 6.000 | 0.41 | 2.46 |
| mt19awa010 | m | Cantonera de PVC en cantonades enrajolades. (material) | 0.500 | 1.32 | 0.66 |
| mt12pcl020aaab | m² | Rajola de gres porcellànic de gran format, Lámina Porcelánica Techlam® "LEVANTINA", de 3000x1000 mm i 3 mm d'espessor, sèrie Basic, model Antracita, acabat brillant. (material) | 1.050 | 24.57 | 25.80 |
| mt18acc050b | U | Creuetes de PVC per a separació entre 3 i 15 mm. (material) | 3.333 | 0.03 | 0.10 |
| mt09mcr070a | kg | Morter de juntes de ciment amb resistència elevada a l'abrasió i absorció d'aigua reduïda, CG2, per a junta oberta entre 3 i 15 mm, segons UNE-EN 13888. (material) | 1.000 | 0.99 | 0.99 |
| mo024 | h | Oficial 1ª enrajolador. (mà d'obra) | 0.560 | 23.30 | 13.05 |
| mo062 | h | Ajudant enrajolador. (mà d'obra) | 0.560 | 20.68 | 11.58 |
| % | % | Costos directes complementaris | 2 % | 54.64 | 1.09 |
|  |  | Costos directes |  |  | 55.73 |
