# Solat interior de rajoles ceràmiques de gres porcellànic de gran format reforçat amb fibra de vidre

- Propietat de l'arxiu: CYPE INGENIEROS, S.A.
- Format: FIEBDC-3/2002
- Divisa: EUR
- Costos indirectes: 3.00 %
- IVA: 21.00 %

**RSG016** m² Solat interior de rajoles ceràmiques de gres porcellànic de gran format reforçat amb fibra de vidre, Lámina Porcelánica Reforzada Techlam® "LEVANTINA", de 3000x1000 mm i 3 mm d'espessor, sèrie Basic, model Antracita, acabat antilliscant, per a ús de vianants privat, rebudes amb adhesiu de ciment millorat, C2 gris, i rejuntades amb morter de juntes de ciment amb resistència elevada a l'abrasió i absorció d'aigua reduïda, CG2, per a junta mínima (entre 1,5 i 3 mm), amb la mateixa tonalitat de les peces.
Subministrament i execució de paviment interior mitjançant el mètode de col·locació en capa fina, de rajoles ceràmiques de gres porcellànic de gran format reforçat amb fibra de vidre, Lámina Porcelánica Reforzada Techlam® "LEVANTINA", de 3000x1000 mm i 3 mm d'espessor, sèrie Basic, model Antracita, acabat antilliscant, rebudes amb adhesiu de ciment millorat, C2 sense cap característica addicional, color gris, amb doble encolat, i rejuntades amb morter de juntes de ciment amb resistència elevada a l'abrasió i absorció d'aigua reduïda, CG2, per a junta mínima (entre 1,5 i 3 mm), amb la mateixa tonalitat de les peces. Inclús p/p de neteja, comprovació de la superfície suport, replantejaments, talls, formació de junts perimetrals continus, d'amplada no menor de 5 mm, en els límits amb parets, pilars exempts i elevacions de nivell i, si s'escau, junts de partició i junts estructurals existents en la superfície suport, talls, eliminació del material sobrant del rejuntat i neteja final del paviment.
Inclou: Neteja i comprovació de la superfície suport. Replanteig dels nivells d'acabat. Replanteig de la disposició de les peces i junts de moviment. Aplicació de l'adhesiu. Col·locació de les rajoles. Formació de junts de partició, perimetrals i estructurals. Rejuntat. Eliminació i neteja del material sobrant. Neteja final del paviment.
Criteri d'amidament de projecte: Superfície útil, mesura segons documentació gràfica de Projecte. No s'ha incrementat l'amidament per trencaments i retallades, ja que en la descomposició s'ha considerat un 5% més de peces.
Criteri de mesura d'obra: Es mesurarà la superfície realment executada segons especificacions de Projecte.

| Codi | Ut | Descripció | Rendiment | Preu | Import |
|---|---|---|---|---|---|
| mt09mcr021m | kg | Adhesiu de ciment millorat, C2 segons UNE-EN 12004, color gris. (material) | 6.000 | 0.41 | 2.46 |
| mt12pcl020agaa | m² | Rajola de gres porcellànic de gran format reforçat amb fibra de vidre, Lámina Porcelánica Reforzada Techlam® "LEVANTINA", de 3000x1000 mm i 3 mm d'espessor, sèrie Basic, model Antracita, acabat antilliscant. (material) | 1.050 | 35.88 | 37.67 |
| mt09mcr070a | kg | Morter de juntes de ciment amb resistència elevada a l'abrasió i absorció d'aigua reduïda, CG2, per a junta oberta entre 3 i 15 mm, segons UNE-EN 13888. (material) | 0.300 | 0.99 | 0.30 |
| mo023 | h | Oficial 1ª enrajolador. (mà d'obra) | 0.502 | 23.30 | 11.70 |
| mo061 | h | Ajudant enrajolador. (mà d'obra) | 0.502 | 20.68 | 10.38 |
| % | % | Costos directes complementaris | 2 % | 62.51 | 1.25 |
|  |  | Costos directes |  |  | 63.76 |
