# Enrajolat de rajoles de marbre Amarillo Marés amb la qualitat exigida pel mètode de classificació de "LEVANTINA"

- Propietat de l'arxiu: CYPE INGENIEROS, S.A.
- Format: FIEBDC-3/2002
- Divisa: EUR
- Costos indirectes: 3.00 %
- IVA: 21.00 %

## R Revestiments i extrasdossats

### RS Paviments

#### RSP De pedra natural

**RSP014** m² Enrajolat de rajoles de marbre Amarillo Marés amb la qualitat exigida pel mètode de classificació de "LEVANTINA", acabat tosquejat, de 60x40x2 cm, rebudes amb adhesiu de ciment millorat, C2 i rejuntades amb morter de juntes de ciment, CG1, per a junta mínima (entre 1,5 i 3 mm), amb la mateixa tonalitat de les peces.
Subministrament i col·locació de paviment de rajoles de marbre Amarillo Marés amb la qualitat exigida pel mètode de classificació de "LEVANTINA", acabat tosquejat, de 60x40x2 cm, color gris groguenc; rebudes amb adhesiu de ciment millorat, C2 TE, amb lliscament reduït i temps obert ampliat. Inclús p/p de formació de juntes perimetrals continues, d'amplada no menor de 5 mm, en els límits amb parets, pilars exempts i elevacions de nivell i, en el seu cas, juntes de partició i juntes estructurals o de dilatació existents en el suport; i rejuntat amb morter de juntes de ciment, CG1, per a junta mínima (entre 1,5 i 3 mm), amb la mateixa tonalitat de les peces.
Inclou: Neteja de la superfície suport. Replanteig de la disposició de les peces i junts de moviment. Estesa de la capa de adhesiu de ciment. Pentinat de la superfície. Col·locació de les rajoles a punta de paleta. Comprovació de la planitud. Reomplert dels junts de dilatació. Reblert de juntes de separació entre rajoles.
Criteri d'amidament de projecte: Superfície construïda, mesurada segons documentació gràfica de Projecte. No s'ha incrementat l'amidament per trencaments i retallades, ja que en la descomposició s'ha considerat un 5% més de peces.
Criteri de mesura d'obra: Es mesurarà la superfície realment executada segons especificacions de Projecte.

| Codi | Ut | Descripció | Rendiment | Preu | Import |
|---|---|---|---|---|---|
| mt09mcr210 | kg | Adhesiu de ciment millorat, C2 TE, amb lliscament reduït i temps obert ampliat, compost de ciment, àrids seleccionats, additius especials i resines, per a la col·locació en capa fina de paviments de pedra natural. (material) | 8.000 | 1.15 | 9.20 |
| mt18lev030aaea | m² | Rajola de marbre Amarillo Marés amb la qualitat exigida pel mètode de classificació de "LEVANTINA", acabat tosquejat, de 60x40x2 cm, color gris groguenc, procedent de Carravasa en La Romana, Alicante segons UNE-EN 12058. (material) | 1.000 | 47.91 | 47.91 |
| mt09mcr060c | kg | Morter de juntes de ciment, CG1, per a junta mínima entre 1,5 i 3 mm, segons UNE-EN 13888. (material) | 0.150 | 0.70 | 0.11 |
| op00sie030 |  | Serra de disc de diamant, per a taula de treball, de tall humit. | 1.000 | 0.00 | 0.00 |
| mo023 | h | Oficial 1ª enrajolador. (mà d'obra) | 0.464 | 23.30 | 10.81 |
| mo061 | h | Ajudant enrajolador. (mà d'obra) | 0.464 | 20.68 | 9.60 |
| % | % | Costos directes complementaris | 2 % | 77.63 | 1.55 |
|  |  | Costos directes |  |  | 79.18 |
