# Alicatat amb rajoles de gres porcellànic de gran format

- Propietat de l'arxiu: CYPE INGENIEROS, S.A.
- Format: FIEBDC-3/2002
- Divisa: EUR
- Costos indirectes: 3.00 %
- IVA: 21.00 %

**RAG042** m² Alicatat amb rajoles de gres porcellànic de gran format, Lámina Porcelánica Techlam® "LEVANTINA", de 3000x1000 mm i 3 mm d'espessor, sèrie Basic, model Antracita, acabat brillant, col·locades sobre una superfície suport de plaques de guix laminat, en parament interior, mitjançant adhesiu de ciment millorat, C2 gris, morter de juntes de ciment amb resistència elevada a l'abrasió i absorció d'aigua reduïda, CG2, per a junta mínima (entre 1,5 i 3 mm), amb la mateixa tonalitat de les peces; cantoneres de PVC.
Subministrament i col·locació d'enrajolat amb rajoles de gres porcellànic de gran format, Lámina Porcelánica Techlam® "LEVANTINA", de 3000x1000 mm i 3 mm d'espessor, sèrie Basic, model Antracita, acabat brillant, rebudes amb adhesiu de ciment millorat, C2 sense cap característica addicional, color gris, estesa amb plana sobre la superfície suport, en parament interior. Fins i tot p/p de preparació de la superfície suport de plaques de guix laminat, replanteig, talls, cantoneres de PVC, creuetes de PVC i junts; rejuntat amb morter de juntes de ciment amb resistència elevada a l'abrasió i absorció d'aigua reduïda, CG2, per a junta mínima (entre 1,5 i 3 mm), amb la mateixa tonalitat de les peces; acabat i neteja final.
Inclou: Preparació de la superfície suport. Replanteig de nivells i disposició de rajoles. Col·locació de mestres o regles. Preparació i aplicació de l'adhesiu. Formació de juntes de moviment. Col·locació de les creuetes. Col·locació de les rajoles. Execució de cantonades. Rejuntat de rajoles. Acabat i neteja final.
Criteri d'amidament de projecte: Superfície mesurada segons documentació gràfica de Projecte, deduint els buits de superfície major de 3 m². No s'ha incrementat l'amidament per trencaments i retallades, ja que en la descomposició s'ha considerat un 5% més de peces.
Criteri de mesura d'obra: Es mesurarà la superfície realment executada segons especificacions de Projecte, deduint els buits de superfície major de 3 m².

| Codi | Ut | Descripció | Rendiment | Preu | Import |
|---|---|---|---|---|---|
| mt09mcr021m | kg | Adhesiu de ciment millorat, C2 segons UNE-EN 12004, color gris. (material) | 6.000 | 0.41 | 2.46 |
| mt19awa010 | m | Cantonera de PVC en cantonades enrajolades. (material) | 0.500 | 1.32 | 0.66 |
| mt12pcl020aaab | m² | Rajola de gres porcellànic de gran format, Lámina Porcelánica Techlam® "LEVANTINA", de 3000x1000 mm i 3 mm d'espessor, sèrie Basic, model Antracita, acabat brillant. (material) | 1.050 | 24.57 | 25.80 |
| mt18acc050b | U | Creuetes de PVC per a separació entre 3 i 15 mm. (material) | 3.333 | 0.03 | 0.10 |
| mt09mcr070a | kg | Morter de juntes de ciment amb resistència elevada a l'abrasió i absorció d'aigua reduïda, CG2, per a junta oberta entre 3 i 15 mm, segons UNE-EN 13888. (material) | 1.000 | 0.99 | 0.99 |
| mo024 | h | Oficial 1ª enrajolador. (mà d'obra) | 0.660 | 23.30 | 15.38 |
| mo062 | h | Ajudant enrajolador. (mà d'obra) | 0.660 | 20.68 | 13.65 |
| % | % | Costos directes complementaris | 2 % | 59.04 | 1.18 |
|  |  | Costos directes |  |  | 60.22 |
