# Entornpeu ceràmic de gres porcellànic de gran format reforçat amb fibra de vidre

- Propietat de l'arxiu: CYPE INGENIEROS, S.A.
- Format: FIEBDC-3/2002
- Divisa: EUR
- Costos indirectes: 3.00 %
- IVA: 21.00 %

**RSG023** m Entornpeu ceràmic de gres porcellànic de gran format reforçat amb fibra de vidre, Lámina Porcelánica Reforzada Techlam® "LEVANTINA", de 1000x50 mm i 3 mm de gruix, sèrie Basic, model Antracita, acabat antilliscant, rebut amb adhesiu de ciment millorat, C2 gris i rejuntat amb morter de juntes de ciment amb resistència elevada a l'abrasió i absorció d'aigua reduïda, CG2, per a junta mínima (entre 1,5 i 3 mm), amb la mateixa tonalitat de les peces.
Subministrament i col·locació de entornpeu ceràmic de gres porcellànic de gran format reforçat amb fibra de vidre, Lámina Porcelánica Reforzada Techlam® "LEVANTINA", de 1000x50 mm i 3 mm de gruix, sèrie Basic, model Antracita, acabat antilliscant, rebut amb adhesiu de ciment millorat, C2 sense cap característica addicional, color gris i rejuntat amb morter de juntes de ciment amb resistència elevada a l'abrasió i absorció d'aigua reduïda, CG2, per a junta mínima (entre 1,5 i 3 mm), amb la mateixa tonalitat de les peces.
Inclou: Replanteig de les peces. Tall de les peces i formació d'encaixos en cantonades i racons. Col·locació de l'entornpeu. Rejuntat.
Criteri d'amidament de projecte: Longitud mesurada segons documentació gràfica de Projecte, sense incloure buits de portes. No s'ha incrementat l'amidament per trencaments i retallades, ja que en la descomposició s'ha considerat un 5% més de peces.
Criteri de mesura d'obra: Es mesurarà la longitud realment executada segons especificacions de Projecte.

| Codi | Ut | Descripció | Rendiment | Preu | Import |
|---|---|---|---|---|---|
| mt18rcl010aaa | m | Entornpeu de gres porcellànic de gran format reforçat amb fibra de vidre, Lámina Porcelánica Reforzada Techlam® "LEVANTINA", de 1000x50 mm i 3 mm de gruix, sèrie Basic, model Antracita, acabat antilliscant. (material) | 1.050 | 1.79 | 1.88 |
| mt09mcr021m | kg | Adhesiu de ciment millorat, C2 segons UNE-EN 12004, color gris. (material) | 0.600 | 0.41 | 0.25 |
| mt09mcr070a | kg | Morter de juntes de ciment amb resistència elevada a l'abrasió i absorció d'aigua reduïda, CG2, per a junta oberta entre 3 i 15 mm, segons UNE-EN 13888. (material) | 0.020 | 0.99 | 0.02 |
| mo023 | h | Oficial 1ª enrajolador. (mà d'obra) | 0.212 | 23.30 | 4.94 |
| % | % | Costos directes complementaris | 2 % | 7.09 | 0.14 |
|  |  | Costos directes |  |  | 7.23 |
